# Accesorios para armarios Equipamiento interior, Bandejas aparatos, juego montaje 800mm - de Rittal

- Propiedad del archivo: CONSTRUNARIO
- Formato: FIEBDC-3/2012
- Programa: Construnario Versión 3.51
- Fecha de los precios: 18/03/2019
- Divisa: EUR

**TS8800580** u Accesorios para armarios Equipamiento interior, Bandejas aparatos, juego montaje 800mm - de Rittal
RITTAL Accesorios para armarios Equipamiento interior, Bandejas aparatos, juego montaje 800mm para bandejas para aparatos y cajones, con montajes de 19? en el TS Para montaje entre los perfiles de adaptación frontales y posteriores o los adaptadores de 482,6 mm (19?) en armarios de 600 mm de anchura. Material: Chapa de acero, galvanizada Unidad de envase: Incluye material de fijación. Adicionalmente se precisa: -Perfiles de adaptación de 482,6 mm (19?) -Piezas de adaptación de 482,6 mm (19?) Código EAN: 4028177213203 Código eCl@ss 4.1: 27188101 Código eCl@ss 5.1: 27189218 Código eCl@ss 6.0: 27189218 Código eCl@ss 7.0: 27189261 Código eCl@ss 8.0: 27189261 Código ETIM 3.0: EC000315 Código ETIM 4.0: EC002620 Código ETIM 5.0: EC002620 Código ETIM 6.0: EC002620
