# Accesorios para armarios Técnica equipamiento 19", en pulgadas adaptador 3UA - de Rittal

- Propiedad del archivo: CONSTRUNARIO
- Formato: FIEBDC-3/2012
- Programa: Construnario Versión 3.51
- Fecha de los precios: 18/03/2019
- Divisa: EUR

**LZ7246400** u Accesorios para armarios Técnica equipamiento 19", en pulgadas adaptador 3UA - de Rittal
RITTAL Accesorios para armarios Técnica equipamiento 19", en pulgadas adaptador 3UA Desplazamiento en profundidad 100 mm El adaptador se utiliza para desplazar en profundidad la fijación de 482,6 mm (19?) de componentes de montaje dentro de armarios con una situación de montaje de 19? en posición avanzada, como por ej. armarios para servidores o electrónica. De esta forma se gana suficiente espacio delante de los componentes instalados para integrar patch-panels o interruptores, aprovechando a su vez el máximo de la profundidad del armario. Material: Chapa de acero Superficie: Galvanizada Unidad de envase: Incluye material de fijación Código EAN: 4028177389830 Código eCl@ss 4.1: 27188101 Código eCl@ss 5.1: 27182504 Código eCl@ss 6.0: 27182504 Código eCl@ss 7.0: 27189261 Código eCl@ss 8.0: 27189234 Código ETIM 3.0: EC000325 Código ETIM 4.0: EC002625 Código ETIM 5.0: EC002625 Código ETIM 6.0: EC002625
