# Accesorios para armarios Técnica equipamiento 19", Carriles deslizantes EL 316mm - de Rittal

- Propiedad del archivo: CONSTRUNARIO
- Formato: FIEBDC-3/2012
- Programa: Construnario Versión 3.51
- Fecha de los precios: 18/03/2019
- Divisa: EUR

**EL2250000** u Accesorios para armarios Técnica equipamiento 19", Carriles deslizantes EL 316mm - de Rittal
RITTAL Accesorios para armarios Técnica equipamiento 19", Carriles deslizantes EL 316mm para EL Para el montaje de módulos de elevado peso. Material: Chapa de acero Superficie: Galvanizada Atención: Guía deslizante equipada para nivel de montaje en posición avanzada. Con pieza guía desplazada debe seleccionarse una ejecución más corta Código EAN: 4028177019683 Código eCl@ss 4.1: 27188101 Código eCl@ss 5.1: 27182504 Código eCl@ss 6.0: 27182504 Código eCl@ss 7.0: 27189261 Código eCl@ss 8.0: 27189261 Código ETIM 3.0: EC001541 Código ETIM 4.0: EC002620 Código ETIM 5.0: EC002620 Código ETIM 6.0: EC002620
