# Accesorios para armarios Gestión cableado, guiado cables 19", conducción cables guía en C - de Rittal

- Propiedad del archivo: CONSTRUNARIO
- Formato: FIEBDC-3/2012
- Programa: Construnario Versión 3.51
- Fecha de los precios: 18/03/2019
- Divisa: EUR

**LZ7016100** u Accesorios para armarios Gestión cableado, guiado cables 19", conducción cables guía en C - de Rittal
RITTAL Accesorios para armarios Gestión cableado, guiado cables 19", conducción cables guía en C Conducción de cables en el nivel de 482,6 mm (19?) Diferentes sistemas para realizar una conducción de cables adecuada en los sistemas de montaje de 482,6 mm (19") con uno o dos planos de fijación: Material: Chapa de acero Superficie: Galvanizada Guías perfil en C para la fijación entre todos los niveles de 482,6 mm (19?). Adicionalmente se precisa: Para las guías perfil TS con forma de L se precisa adicionalmente el adaptador DK 7827.300 Código EAN: 4028177147300 Código eCl@ss 4.1: 27188101 Código eCl@ss 5.1: 27189224 Código eCl@ss 6.0: 27189224 Código eCl@ss 7.0: 27400604 Código eCl@ss 8.0: 27400604 Código ETIM 3.0: EC000322 Código ETIM 4.0: EC000386 Código ETIM 5.0: EC000386 Código ETIM 6.0: EC000386
