# Accesorios para armarios Gestión cableado, guiado cables 19", panel alineación - de Rittal

- Propiedad del archivo: CONSTRUNARIO
- Formato: FIEBDC-3/2012
- Programa: Construnario Versión 3.51
- Fecha de los precios: 18/03/2019
- Divisa: EUR

**LZ7256035** u Accesorios para armarios Gestión cableado, guiado cables 19", panel alineación - de Rittal
RITTAL Accesorios para armarios Gestión cableado, guiado cables 19", panel de alineación para F.O., 1 UA 482,6 mm (19?) Los 4 estribos guía de cables de F.O. integrados en el frontal permiten la alineación de un máx. de 48 fibras. Material: -Panel: chapa de acero -Estribo: 2 plástico K Color: -Panel: RAL 7035 -Estribo de guía de cables exterior: RAL 7035, cuerpo interior negro Como alternativa puede utilizarse: Estribo guía de cables de F.O. DK 7116.500 Código EAN: 4028177187238 Código eCl@ss 4.1: 27188101 Código eCl@ss 5.1: 27189224 Código eCl@ss 6.0: 27189224 Código eCl@ss 7.0: 27180206 Código eCl@ss 8.0: 19170113 Código ETIM 3.0: EC000322 Código ETIM 4.0: EC001130 Código ETIM 5.0: EC000322 Código ETIM 6.0: EC001130
