# Accesorios para armarios Gestión cableado, guiado cables 19", cajón 435x750mm - de Rittal

- Propiedad del archivo: CONSTRUNARIO
- Formato: FIEBDC-3/2012
- Programa: Construnario Versión 3.51
- Fecha de los precios: 18/03/2019
- Divisa: EUR

**LZ7063200** u Accesorios para armarios Gestión cableado, guiado cables 19", cajón 435x750mm - de Rittal
RITTAL Accesorios para armarios Gestión cableado, guiado cables 19", cajón 435x750mm Cajón de 19? para alojar sobrantes de cables El cajón de 1 UA ofrece la posibilidad de almacenar los sobrantes de cables de forma ordenada, compacta y segura dentro del nivel de 19?. ·En el frontal con escobilla para la entrada de cables ·Guía dentada en la parte posterior para la captación de cables ·Guiado de los cables en círculo sin dobleces en elementos ajustables en el espacio interior ·Puede montarse entre dos niveles de 19? a una distancia de 435 750 mm ·Independientemente del sistema de armario ·Tanto en guías perfil en forma de L como en forma de U y en marcos de montaje. Material: Chapa de acero Color: RAL 7035 Unidad de envase: Cajón, incluye guías telescópicas y material de fijación. Accesorios: Brida de velcro DK 7072.220/DK 7072.230 Código EAN: 4028177551176 Código eCl@ss 4.1: 27188101 Código eCl@ss 5.1: 27189219 Código eCl@ss 6.0: 27189219 Código eCl@ss 7.0: 27400604 Código eCl@ss 8.0: 27189261 Código ETIM 3.0: EC000322 Código ETIM 4.0: EC002620 Código ETIM 5.0: EC002620 Código ETIM 6.0: EC002620
