# Accesorios para armarios Gestión cableado, guiado cables 19" eslabones aplicación universal 4UA - de Rittal

- Propiedad del archivo: CONSTRUNARIO
- Formato: FIEBDC-3/2012
- Programa: Construnario Versión 3.51
- Fecha de los precios: 18/03/2019
- Divisa: EUR

**LZ7111222** u Accesorios para armarios Gestión cableado, guiado cables 19" eslabones aplicación universal 4UA - de Rittal
RITTAL Accesorios para armarios Gestión cableado, guiado cables 19" eslabones aplicación universal 4UA para guiado de cables Los eslabones para guiado de cables pueden fijarse en diferentes puntos del armario para un guiado estructurado de mazos enteros de cables. Material: -Elemento soporte: chapa de acero -Eslabones, peines de unión: plástico Color: RAL 9005 Unidad de envase: -Eslabones para guiado de cables -Peines de unión Fijación para aplicación universal Para el guiado de los cables en vertical y horizontal en la caja o dentro del nivel de distribución. Peine de unión Para la unión de diferentes eslabones y realizar sistemas completos (incluido en la unidad de envase) Código EAN: 4028177519565 Código eCl@ss 4.1: 27188101 Código eCl@ss 5.1: 27189224 Código eCl@ss 6.0: 27189224 Código eCl@ss 7.0: 27400604 Código eCl@ss 8.0: 27400604 Código ETIM 3.0: EC000322 Código ETIM 4.0: EC000322 Código ETIM 5.0: EC000322 Código ETIM 6.0: EC000322
