# Accesorios para armarios Gestión cableado, tubo para cables 36mm - de Rittal

- Propiedad del archivo: CONSTRUNARIO
- Formato: FIEBDC-3/2012
- Programa: Construnario Versión 3.51
- Fecha de los precios: 18/03/2019
- Divisa: EUR

**SZ2596000** u Accesorios para armarios Gestión cableado, tubo para cables 36mm - de Rittal
RITTAL Accesorios para armarios Gestión cableado, tubo para cables 36mm Para la conducción segura de los cables, por ej. del armario de distribución o de la placa de montaje hacia la puerta. El soporte para tubo para cables ofrece posibilidades de fijación para bridas para cables convencionales, de esta forma pueden fijarse los cables en la entrada y salida del tubo. Material: -Tubo para cables: polietileno -Soporte para tubo: poliamida Código EAN: 4028177028982 Código eCl@ss 4.1: 27188101 Código eCl@ss 5.1: 27189225 Código eCl@ss 6.0: 27189225 Código eCl@ss 7.0: 27400604 Código eCl@ss 8.0: 27400604 Código ETIM 3.0: EC000322 Código ETIM 4.0: EC000322 Código ETIM 5.0: EC000322 Código ETIM 6.0: EC000322
