# Accesorios para armarios Gestión cableado, paso de cables, boquilla escalonada M20 - de Rittal

- Propiedad del archivo: CONSTRUNARIO
- Formato: FIEBDC-3/2012
- Programa: Construnario Versión 3.51
- Fecha de los precios: 07/03/2019
- Divisa: EUR

**SZ2899200** u Accesorios para armarios Gestión cableado, paso de cables, boquilla escalonada M20 - de Rittal
RITTAL Accesorios para armarios Gestión cableado, paso de cables, boquilla escalonada M20 para grosor de pared de 1,5 hasta 4,5 mm Para la entrada del cable cortar el aro correspondiente a la sección del cable. Material: Plástico según UL 94-HB Grado de protección: IP 54 con una entrada de cables limpia Código EAN: 4028177389601 Código eCl@ss 4.1: 27188101 Código eCl@ss 5.1: 27189222 Código eCl@ss 6.0: 27189222 Código eCl@ss 7.0: 27400604 Código eCl@ss 8.0: 27069216 Código ETIM 3.0: EC000322 Código ETIM 4.0: EC000879 Código ETIM 5.0: EC000879 Código ETIM 6.0: EC000879
