# Accesorios para armarios Gestión cableado, paso de cables, paso de conectores pequeño 2 cables - de Rittal

- Propiedad del archivo: CONSTRUNARIO
- Formato: FIEBDC-3/2012
- Programa: Construnario Versión 3.51
- Fecha de los precios: 07/03/2019
- Divisa: EUR

**SZ2400300** u Accesorios para armarios Gestión cableado, paso de cables, paso de conectores pequeño 2 cables - de Rittal
RITTAL Accesorios para armarios Gestión cableado, paso de cables, paso de conectores pequeño 2 cables Para cables con conector. ·Para grosor de material hasta 4 mm. ·Con bridas para cables puede realizarse una tracción de los cables preconfeccionados. Material: Plástico Color: RAL 9005 Grado de protección: IP 65 con montaje adecuado. Unidad de envase: Incluye material de fijación Código EAN: 4028177267909 Código eCl@ss 4.1: 27188101 Código eCl@ss 5.1: 27189222 Código eCl@ss 6.0: 27189222 Código eCl@ss 7.0: 27400604 Código eCl@ss 8.0: 27069216 Código ETIM 3.0: EC000322 Código ETIM 4.0: EC000879 Código ETIM 5.0: EC000879 Código ETIM 6.0: EC000879
