# Accesorios para armarios Gestión cableado, paso de cables, módulos estanqueidad 40x40, cerrado - de Rittal

- Propiedad del archivo: CONSTRUNARIO
- Formato: FIEBDC-3/2012
- Programa: Construnario Versión 3.51
- Fecha de los precios: 07/03/2019
- Divisa: EUR

**SZ2400960** u Accesorios para armarios Gestión cableado, paso de cables, módulos estanqueidad 40x40, cerrado - de Rittal
RITTAL Accesorios para armarios Gestión cableado, paso de cables, módulos estanqueidad 40x40, cerrado El paso de conectores de Rittal ofrece con el «efecto menos es más» una reducción de las tareas de montaje, un sistema de estanqueidad flexible para diferentes secciones de cables y un sencillo paso de cables preconfeccionados. Bajos costes de instalación, elevado grado de protección, gestión flexible del cableado decídase por el valor añadido de los pasos de cables de Rittal de nueva generación. Ventajas: ·Sección de cable 4 16 mm ·Sencillo paso de cables preconfeccionados ·Posibilidad de añadir o sustituir cables sin necesidad de desmontaje del marco de estanqueidad ·Los módulos de estanqueidad se sujetan al cable Módulos de estanqueidad Para la estanqueidad de cables en combinación con el marco de estanqueidad. Posibilidad de combinar módulos de estanqueidad 20 x 20 mm y 40 x 40 mm. Material: -Cubierta dura: poliamida -Junta: TPE 2 Grado de protección: IP 64 según EN 60 529, cumple NEMA 12 Código EAN: 4028177598119 Código eCl@ss 4.1: 27188101 Código eCl@ss 5.1: 27189224 Código eCl@ss 6.0: 27189224 Código eCl@ss 7.0: 27400604 Código eCl@ss 8.0: 27149109 Código ETIM 3.0: EC000322 Código ETIM 4.0: EC000441 Código ETIM 5.0: EC001181 Código ETIM 6.0: EC000441
