# Accesorios para armarios Gestión cableado, paso de cables, marco estanqueidad 24 polos - de Rittal

- Propiedad del archivo: CONSTRUNARIO
- Formato: FIEBDC-3/2012
- Programa: Construnario Versión 3.51
- Fecha de los precios: 07/03/2019
- Divisa: EUR

**SZ2400900** u Accesorios para armarios Gestión cableado, paso de cables, marco estanqueidad 24 polos - de Rittal
RITTAL Accesorios para armarios Gestión cableado, paso de cables, marco estanqueidad 24 polos El paso de conectores de Rittal ofrece con el «efecto menos es más» una reducción de las tareas de montaje, un sistema de estanqueidad flexible para diferentes secciones de cables y un sencillo paso de cables preconfeccionados. Bajos costes de instalación, elevado grado de protección, gestión flexible del cableado decídase por el valor añadido de los pasos de cables de Rittal de nueva generación. Ventajas: ·Sección de cable 4 16 mm ·Sencillo paso de cables preconfeccionados ·Posibilidad de añadir o sustituir cables sin necesidad de desmontaje del marco de estanqueidad ·Los módulos de estanqueidad se sujetan al cable Marco de estanqueidad Para cables preconfeccionados y con conector. Para montaje en escotaduras para conectores de 24 o 16 polos en: ·Módulos para pared de separación TS ·Entradas de cables metálicas Material: -Marco: poliamida -Junta plana: CR Grado de protección: IP 64 según EN 60 529, cumple NEMA 12. Unidad de envase: Incluye material de fijación. Accesorios: Módulos para pared de separación TS Código EAN: 4028177534643 Código eCl@ss 4.1: 27188101 Código eCl@ss 5.1: 27189224 Código eCl@ss 6.0: 27189224 Código eCl@ss 7.0: 27400604 Código eCl@ss 8.0: 27149109 Código ETIM 3.0: EC000322 Código ETIM 4.0: EC000441 Código ETIM 5.0: EC000211 Código ETIM 6.0: EC000441
