# Accesorios para armarios Gestión cableado, paso de cables, protección cantos - de Rittal

- Propiedad del archivo: CONSTRUNARIO
- Formato: FIEBDC-3/2012
- Programa: Construnario Versión 3.51
- Fecha de los precios: 07/03/2019
- Divisa: EUR

**LZ7072100** u Accesorios para armarios Gestión cableado, paso de cables, protección cantos - de Rittal
RITTAL Accesorios para armarios Gestión cableado, paso de cables, protección cantos Para proteger los cantos vivos de las escotaduras. Protege contra heridas y evita el daño a los cables introducidos. La protección de cantos es adecuada para materiales con un grosor de aprox. 1,0 2,0 mm y puede cortarse a la longitud deseada. Material: Plástico PVC Color: Negro Código EAN: 4028177246614 Código eCl@ss 4.1: 27188101 Código eCl@ss 5.1: 27189224 Código eCl@ss 6.0: 27189224 Código eCl@ss 7.0: 27400604 Código eCl@ss 8.0: 27189265 Código ETIM 3.0: EC000322 Código ETIM 4.0: EC002624 Código ETIM 5.0: EC002624 Código ETIM 6.0: EC002624
