# Accesorios para armarios Gestión cableado, paso de cables - de Rittal

- Propiedad del archivo: CONSTRUNARIO
- Formato: FIEBDC-3/2012
- Programa: Construnario Versión 3.51
- Fecha de los precios: 07/03/2019
- Divisa: EUR

**IW6902770** u Accesorios para armarios Gestión cableado, paso de cables - de Rittal
RITTAL Accesorios para armarios Gestión cableado, paso de cables para superficies de trabajo IW Adecuado para taladros de Ø 60 mm. Para el paso de cables con conectores preconfeccionados puede extraerse la pieza giratoria y la tapa. Material: Plástico Color: RAL 7035 Código EAN: 4028177399303 Código eCl@ss 4.1: 27180101 Código eCl@ss 5.1: 27180501 Código eCl@ss 6.0: 27180501 Código eCl@ss 7.0: 27180501 Código eCl@ss 8.0: 27180501 Código ETIM 3.0: EC000322 Código ETIM 4.0: EC002502 Código ETIM 5.0: EC002502 Código ETIM 6.0: EC002502
