# Accesorios para armarios Gestión cableado, paso de conectores - de Rittal

- Propiedad del archivo: CONSTRUNARIO
- Formato: FIEBDC-3/2012
- Programa: Construnario Versión 3.51
- Fecha de los precios: 07/03/2019
- Divisa: EUR

**SZ2400000** u Accesorios para armarios Gestión cableado, paso de conectores - de Rittal
RITTAL Accesorios para armarios Gestión cableado, paso de conectores para escotaduras para conectores (24 polos) Para el paso de 2 cables preconfeccionados a través de la escotadura, sin tener que desmontar el conector. Para sección de cable de 8 36 mm. Material: -Caja: plástico -Bridas: chapa de acero Superficie: Bridas: galvanizada Unidad de envase: 1 juego = 2 medias carcasas, incl. juntas, con pinzas de fijación Código EAN: 4028177022263 Código eCl@ss 4.1: 27188101 Código eCl@ss 5.1: 27189222 Código eCl@ss 6.0: 27189222 Código eCl@ss 7.0: 27400604 Código eCl@ss 8.0: 27142421 Código ETIM 3.0: EC000322 Código ETIM 4.0: EC000211 Código ETIM 5.0: EC000211 Código ETIM 6.0: EC000211
