# Accesorios para armarios Gestión cableado, prensaestopas HD EMC, M16x1, 5 - de Rittal

- Propiedad del archivo: CONSTRUNARIO
- Formato: FIEBDC-3/2012
- Programa: Construnario Versión 3.51
- Fecha de los precios: 07/03/2019
- Divisa: EUR

**HD2410110** u Accesorios para armarios Gestión cableado, prensaestopas HD EMC, M16x1, 5 - de Rittal
RITTAL Accesorios para armarios Gestión cableado, prensaestopas HD EMC, M16x1,5 Campos de aplicación: ·Fabricación y embalaje de alimentos ·Tecnologías con elevadas exigencias en higiene (por ej. farmacéutica) ·Biotecnología ·Industria química Ventajas: ·La superficie lisa y cerrada hacia el exterior evita de forma efectiva la acumulación de microorganismos dañinos. ·Limpieza más sencilla y consecuentemente más económica en comparación con los prensaestopas convencionales. Material: -Tuerca caperuza: acero inoxidable 1.4305 (AISI 303) -Junta: conforme a FDA 21 CFR 177.2600 Grado de protección: -IP 68 (5 bar, 30 min.) según EN 60 529 -IP 69K según DIN 40 050-9 Código EAN: 4028177552142 Código eCl@ss 4.1: 27180101 Código eCl@ss 5.1: 27180102 Código eCl@ss 6.0: 27180102 Código eCl@ss 7.0: 27189265 Código eCl@ss 8.0: 27149109 Código ETIM 3.0: EC000322 Código ETIM 4.0: EC000441 Código ETIM 5.0: EC000441 Código ETIM 6.0: EC000441
