# Accesorios para armarios Gestión cableado, entrada cables placas métalicas cerrada 4 - de Rittal

- Propiedad del archivo: CONSTRUNARIO
- Formato: FIEBDC-3/2012
- Programa: Construnario Versión 3.51
- Fecha de los precios: 07/03/2019
- Divisa: EUR

**SZ2562400** u Accesorios para armarios Gestión cableado, entrada cables placas métalicas cerrada 4 - de Rittal
RITTAL Accesorios para armarios Gestión cableado, entrada cables placas métalicas cerrada 4 Placas de entrada de cables metálicas Como pieza de repuesto/recambio para placas entrada de cables de serie adjuntas. Material: Chapa de acero Color: RAL 7035 Grado de protección: IP 66 en montajes en posición habitual, abajo. Atención: El tamaño a utilizar debe consultarse en la página de pedido de cada uno de los productos. Accesorios: Prensaestopas de poliamida o latón Código EAN: 4028177510159 Código eCl@ss 4.1: 27188101 Código eCl@ss 5.1: 27189222 Código eCl@ss 6.0: 27189222 Código eCl@ss 7.0: 27189190 Código eCl@ss 8.0: 27142421 Código ETIM 3.0: EC000322 Código ETIM 4.0: EC000211 Código ETIM 5.0: EC000211 Código ETIM 6.0: EC000211
