# Accesorios para armarios Gestión cableado, entrada cables placas con membranas 3 - de Rittal

- Propiedad del archivo: CONSTRUNARIO
- Formato: FIEBDC-3/2012
- Programa: Construnario Versión 3.51
- Fecha de los precios: 07/03/2019
- Divisa: EUR

**SZ2561500** u Accesorios para armarios Gestión cableado, entrada cables placas con membranas 3 - de Rittal
RITTAL Accesorios para armarios Gestión cableado, entrada cables placas con membranas 3 Placas de entrada de cables plásticas con membranas Perforar el plástico y pasar el cable. Material: Plástico según UL 94-V0 Color: Semejante a RAL 7035 Grado de protección: IP 65 con una entrada de cables limpia. Atención: El tamaño a utilizar debe consultarse en la página de pedido de cada uno de los productos Código EAN: 4028177325593 Código eCl@ss 4.1: 27188101 Código eCl@ss 5.1: 27189222 Código eCl@ss 6.0: 27189222 Código eCl@ss 7.0: 27189190 Código eCl@ss 8.0: 27142421 Código ETIM 3.0: EC000322 Código ETIM 4.0: EC000211 Código ETIM 5.0: EC000211 Código ETIM 6.0: EC000211
