# Accesorios para armarios Gestión cableado, entrada cables boquillas de paso - de Rittal

- Propiedad del archivo: CONSTRUNARIO
- Formato: FIEBDC-3/2012
- Programa: Construnario Versión 3.51
- Fecha de los precios: 07/03/2019
- Divisa: EUR

**TS4311000** u Accesorios para armarios Gestión cableado, entrada cables boquillas de paso - de Rittal
RITTAL Accesorios para armarios Gestión cableado, entrada cables boquillas de paso de conectores Adecuadas para secciones de cables de 8 a 36 mm. Material: -Capa externa: polipropileno recubierto con elastómero termoplástico -Junta: caucho celular Grado de protección: IP 55 con montaje adecuado Código EAN: 4028177150263 Código eCl@ss 4.1: 27188101 Código eCl@ss 5.1: 27189222 Código eCl@ss 6.0: 27189222 Código eCl@ss 7.0: 27400604 Código eCl@ss 8.0: 27069216 Código ETIM 3.0: EC000322 Código ETIM 4.0: EC000879 Código ETIM 5.0: EC000879 Código ETIM 6.0: EC000879
