# Accesorios para armarios Gestión cableado, entrada cables boquillas para 8 cables - de Rittal

- Propiedad del archivo: CONSTRUNARIO
- Formato: FIEBDC-3/2012
- Programa: Construnario Versión 3.51
- Fecha de los precios: 07/03/2019
- Divisa: EUR

**TS4316000** u Accesorios para armarios Gestión cableado, entrada cables boquillas para 8 cables - de Rittal
RITTAL Accesorios para armarios Gestión cableado, entrada cables boquillas para 8 cables En combinación con la chapa para entrada de cables realizan una sencilla y rápida estanqueidad en el suelo del armario de los cables a introducir. Material: -Cuerpo base: polipropileno -Boquilla/manguito: elastómero termoplástico Grado de protección: IP 55 con montaje adecuado Código EAN: 4028177098664 Código eCl@ss 4.1: 27188101 Código eCl@ss 5.1: 27189222 Código eCl@ss 6.0: 27189222 Código eCl@ss 7.0: 27400604 Código eCl@ss 8.0: 27069216 Código ETIM 3.0: EC000322 Código ETIM 4.0: EC000879 Código ETIM 5.0: EC000879 Código ETIM 6.0: EC000879
