# Barras RiLine60 800A, Sistema de pletinas tuercas remache M12 - de Rittal

- Propiedad del archivo: CONSTRUNARIO
- Formato: FIEBDC-3/2012
- Programa: Construnario Versión 3.51
- Fecha de los precios: 07/03/2019
- Divisa: EUR

**SV3591060** u Barras RiLine60 800A, Sistema de pletinas tuercas remache M12 - de Rittal
RITTAL Barras RiLine60 800A, Sistema de pletinas tuercas remache M12 Tuercas remache con arandela dentada para barras E-Cu. Diámetro taladro: 14,5mm Código EAN: 4028177307278 Código eCl@ss 4.1: 27188101 Código eCl@ss 5.1: 27370302 Código eCl@ss 6.0: 27370302 Código eCl@ss 7.0: 27379204 Código eCl@ss 8.0: 23110902 Código ETIM 3.0: EC001166 Código ETIM 4.0: EC002343 Código ETIM 5.0: EC002343 Código ETIM 6.0: EC002343
