# Accesorios para armarios Equipamiento interior, Puesta a tierra trenzas planas 16mm² - de Rittal

- Propiedad del archivo: CONSTRUNARIO
- Formato: FIEBDC-3/2012
- Programa: Construnario Versión 3.51
- Fecha de los precios: 07/03/2019
- Divisa: EUR

**SZ2412216** u Accesorios para armarios Equipamiento interior, Puesta a tierra trenzas planas 16mm² - de Rittal
RITTAL Accesorios para armarios Equipamiento interior, Puesta a tierra trenzas planas 16mm² De cobre estañado, en diferentes longitudes y secciones con hembrillas de contacto integradas. Las trenzas planas de puesta a tierra presentan una inductividad considerablemente menor en comparación con conductores redondos y ofrecen a la vez posibilidades de conexión altamente flexibles Código EAN: 4028177022560 Código eCl@ss 4.1: 27188101 Código eCl@ss 5.1: 27189215 Código eCl@ss 6.0: 27189215 Código eCl@ss 7.0: 27149205 Código eCl@ss 8.0: 27062302 Código ETIM 3.0: EC000329 Código ETIM 4.0: EC000839 Código ETIM 5.0: EC000839 Código ETIM 6.0: EC000839
