# Accesorios para armarios Equipamiento interior, Puesta a tierra cintas 10mm² - de Rittal

- Propiedad del archivo: CONSTRUNARIO
- Formato: FIEBDC-3/2012
- Programa: Construnario Versión 3.51
- Fecha de los precios: 07/03/2019
- Divisa: EUR

**SZ2565120** u Accesorios para armarios Equipamiento interior, Puesta a tierra cintas 10mm² - de Rittal
RITTAL Accesorios para armarios Equipamiento interior, Puesta a tierra cintas 10mm² Para el montaje de una puesta a tierra segura con un contacto perfecto: ·con terminales circulares en M6 y M8 adecuados a los tornillos de puesta a tierra ·longitud optimizada y listos para el montaje Código EAN: 4028177319349 Código eCl@ss 4.1: 27188101 Código eCl@ss 5.1: 27189215 Código eCl@ss 6.0: 27189215 Código eCl@ss 7.0: 27149205 Código eCl@ss 8.0: 27062302 Código ETIM 3.0: EC000329 Código ETIM 4.0: EC000839 Código ETIM 5.0: EC000839 Código ETIM 6.0: EC000839
