# Accesorios para armarios Equipamiento interior, EMC prensaestopas métricos M50 - de Rittal

- Propiedad del archivo: CONSTRUNARIO
- Formato: FIEBDC-3/2012
- Programa: Construnario Versión 3.51
- Fecha de los precios: 07/03/2019
- Divisa: EUR

**SZ2843500** u Accesorios para armarios Equipamiento interior, EMC prensaestopas métricos M50 - de Rittal
RITTAL Accesorios para armarios Equipamiento interior, EMC prensaestopas métricos M50 A elección puede interrumpirse la pantalla del cable en el lugar de contacto o puede eliminarse por completo en el armario. En caso necesario se mantiene la protección dentro del armario. La contratuerca suministrada se incrusta al ser atornillada en la pintura, estableciendo el contacto. Grado de protección: IP 68 según EN 60 529 IP 69K según DIN 40 050-9 Como alternativa puede utilizarse: Prensaestopa Hygienic Design Código EAN: 4028177247062 Código eCl@ss 4.1: 27188101 Código eCl@ss 5.1: 27189214 Código eCl@ss 6.0: 27189214 Código eCl@ss 7.0: 27189214 Código eCl@ss 8.0: 27149109 Código ETIM 3.0: EC000329 Código ETIM 4.0: EC000441 Código ETIM 5.0: EC000441 Código ETIM 6.0: EC000441
