# Accesorios para armarios Equipamiento interior, Iluminación armarios 8W cURus - de Rittal

- Propiedad del archivo: CONSTRUNARIO
- Formato: FIEBDC-3/2012
- Programa: Construnario Versión 3.51
- Fecha de los precios: 07/03/2019
- Divisa: EUR

**SZ4140210** u Accesorios para armarios Equipamiento interior, Iluminación armarios 8W cURus - de Rittal
RITTAL Accesorios para armarios Equipamiento interior, Iluminación armarios 8W cURus Más estrecha más rápida más brillante ·Más estrecha: Aprox. un 50 % menos de altura y profundidad y aprox. un 75 % menos de volumen que las iluminaciones convencionales. ·Más rápida: Fijación rápida universal mediante clips, tornillos o potentes imánes (opcional). Introducir por el lateral o la parte trasera, montar la iluminación listo ·Más brillante: Hasta un 75 % más de rendimiento luminoso con la misma potencia bajando los costes de energía. ·Posibilidad de conexión del interruptor de puerta mediante conector bipolar. Color: Semejante a RAL 7035 Grado de protección: IP 20 según EN 60 529 Unidad de envase: Iluminiación para armarios con juegos de fijación de clip y tornillo incl. material de fijación. Accesorios: -Juego de fijación magnético -Interruptor de puerta con cable de conexión Código EAN: 4028177581456 Código eCl@ss 4.1: 27188101 Código eCl@ss 5.1: 27189241 Código eCl@ss 6.0: 27189241 Código eCl@ss 7.0: 27189241 Código eCl@ss 8.0: 27189241 Código ETIM 3.0: EC000321 Código ETIM 4.0: EC000321 Código ETIM 5.0: EC000321 Código ETIM 6.0: EC000321
