# Accesorios para armarios Equipamiento interior, Bandejas aparatos, guías telescópicas 100kg 600mm - de Rittal

- Propiedad del archivo: CONSTRUNARIO
- Formato: FIEBDC-3/2012
- Programa: Construnario Versión 3.51
- Fecha de los precios: 07/03/2019
- Divisa: EUR

**LZ7066000** u Accesorios para armarios Equipamiento interior, Bandejas aparatos, guías telescópicas 100kg 600mm - de Rittal
RITTAL Accesorios para armarios Equipamiento interior, Bandejas aparatos, guías telescópicas 100kg 600mm para bandejas para aparatos Las bandejas para aparatos de montaje fijo pueden convertirse posteriormente con facilidad en extraíbles. Para ello se sustituyen los bulones de fijación o las guías de montaje (ejecución para cargas pesadas) por las guías telescópicas. Descripción técnica: Posibilidad de montaje en la profundidad del armario en retícula de 25 mm y de anclaje. Capacidad de carga: 50 kg/100 kg por par Material: Chapa de acero, galvanizada Código EAN: 4028177123892 Código eCl@ss 4.1: 27188101 Código eCl@ss 5.1: 27189245 Código eCl@ss 6.0: 27189245 Código eCl@ss 7.0: 27189261 Código eCl@ss 8.0: 27189261 Código ETIM 3.0: EC000315 Código ETIM 4.0: EC002620 Código ETIM 5.0: EC002620 Código ETIM 6.0: EC002620
