# Accesorios para armarios Equipamiento interior, Bandejas aparatos extraíble 600x800 - de Rittal

- Propiedad del archivo: CONSTRUNARIO
- Formato: FIEBDC-3/2012
- Programa: Construnario Versión 3.51
- Fecha de los precios: 07/03/2019
- Divisa: EUR

**IW6902980** u Accesorios para armarios Equipamiento interior, Bandejas aparatos extraíble 600x800 - de Rittal
RITTAL Accesorios para armarios Equipamiento interior, Bandejas aparatos extraíble 600x800 para TS, PC-TS, IW Para montaje directo al perfil vertical del armario TS. Capacidad de carga: 40 kg de carga estática sobre la superficie Material: Chapa de acero Color: RAL 7015 Unidad de envase: Incl. 2 guías telescópicas Código EAN: 4028177289871 Código eCl@ss 4.1: 27188101 Código eCl@ss 5.1: 27189218 Código eCl@ss 6.0: 27189218 Código eCl@ss 7.0: 27189261 Código eCl@ss 8.0: 27189261 Código ETIM 3.0: EC000315 Código ETIM 4.0: EC002620 Código ETIM 5.0: EC002620 Código ETIM 6.0: EC002620
