# Accesorios para armarios Equipamiento interior, Bandejas aparatos fijación perforada 500x45 - de Rittal

- Propiedad del archivo: CONSTRUNARIO
- Formato: FIEBDC-3/2012
- Programa: Construnario Versión 3.51
- Fecha de los precios: 07/03/2019
- Divisa: EUR

**LZ7485035** u Accesorios para armarios Equipamiento interior, Bandejas aparatos fijación perforada 500x45 - de Rittal
RITTAL Accesorios para armarios Equipamiento interior, Bandejas aparatos fijación perforada 800mm 100kg 500x45 Bandeja para aparatos para fijación al bastidor Anchura armario 600 y 800 mm para TS Para montaje en armarios sin alojamiento de 482,6 mm (19?). Profundidad máx. de las bandejas = Profundidad armario 100 mm. Datos técnicos: -Montaje de bulones o guías de fijación en la profundidad del armario en retícula de 25 mm -Con taladro de montaje para asas Material: Chapa de acero Color: RAL 7035 Unidad de envase: Incluye material de fijación Código EAN: 4028177166028 Código eCl@ss 4.1: 27188101 Código eCl@ss 5.1: 27189218 Código eCl@ss 6.0: 27189218 Código eCl@ss 7.0: 27189261 Código eCl@ss 8.0: 27189261 Código ETIM 3.0: EC000315 Código ETIM 4.0: EC002620 Código ETIM 5.0: EC002620 Código ETIM 6.0: EC002620
