# Accesorios para armarios Equipamiento interior, Elementos fijación, tuercas enclavamiento M8 - de Rittal

- Propiedad del archivo: CONSTRUNARIO
- Formato: FIEBDC-3/2012
- Programa: Construnario Versión 3.51
- Fecha de los precios: 07/03/2019
- Divisa: EUR

**TS4163000** u Accesorios para armarios Equipamiento interior, Elementos fijación, tuercas enclavamiento M8 - de Rittal
RITTAL Accesorios para armarios Equipamiento interior, Elementos fijación, tuercas enclavamiento M8 Posibilidades de montaje: En armarios y carriles con troquel rectangular de sistema 12,5 x 10,5 mm como por ej.: ·al perfil del armario TS -vertical, mediante guía de adaptación para compatibilidad PS -horizontal, directamente ·al cuerpo del armario ES, en todo el contorno ·a carriles de montaje 23 x 23 mm ·al chasis de montaje 23 x 73 mm ·al chasis de montaje 45 x 88 mm ·al chasis del sistema 23 x 73 mm Como alternativa puede utilizarse: Al perfil vertical del armario TS Tuerca a presión TS Tuercas de enclavamiento Con lengüetas de introducción rompibles, de cinc fundido a presión Código EAN: 4028177092969 Código eCl@ss 4.1: 27188101 Código eCl@ss 5.1: 27189234 Código eCl@ss 6.0: 27189234 Código eCl@ss 7.0: 27189234 Código eCl@ss 8.0: 23110815 Código ETIM 3.0: EC000318 Código ETIM 4.0: EC002358 Código ETIM 5.0: EC002358 Código ETIM 6.0: EC002358
