# Accesorios para armarios Equipamiento interior, Elementos fijación, pieza conexión T - de Rittal

- Propiedad del archivo: CONSTRUNARIO
- Formato: FIEBDC-3/2012
- Programa: Construnario Versión 3.51
- Fecha de los precios: 07/03/2019
- Divisa: EUR

**SV9673903** u Accesorios para armarios Equipamiento interior, Elementos fijación, pieza conexión T - de Rittal
RITTAL Accesorios para armarios Equipamiento interior, Elementos fijación, pieza conexión T para carril de montaje 17 x 17 mm Elemento de montaje con roscas M4 integradas para la fijación del carril de montaje TS 17 x 17 mm ·al chasis TS horizontal y vertical ·al carril de montaje TS 17 x 17 mm ·al perfil de bastidor TS vertical (nivel interior). La pieza de conexión T puede introducirse de forma autoportante en la retícula TS y se fija al bastidor mediante un tornillo. También puede utilizarse para la fijación de otros perfiles en la retícula TS. Material: Cinc fundido a presión Unidad de envase: Incluye material de fijación Código EAN: 4028177543225 Código eCl@ss 4.1: 27188101 Código eCl@ss 5.1: 27189234 Código eCl@ss 6.0: 27189234 Código eCl@ss 7.0: 27189234 Código eCl@ss 8.0: 27189234 Código ETIM 3.0: EC000318 Código ETIM 4.0: EC002625 Código ETIM 5.0: EC002625 Código ETIM 6.0: EC002625
