# Accesorios para armarios Equipamiento interior, Elementos fijación, escuadra - de Rittal

- Propiedad del archivo: CONSTRUNARIO
- Formato: FIEBDC-3/2012
- Programa: Construnario Versión 3.51
- Fecha de los precios: 07/03/2019
- Divisa: EUR

**TS4134000** u Accesorios para armarios Equipamiento interior, Elementos fijación, escuadra - de Rittal
RITTAL Accesorios para armarios Equipamiento interior, Elementos fijación, escuadra Para montaje de guías perfil y superficies de montaje con una inclinación de 45º. Posibilidades de montaje: ·al perfil vertical del armario TS mediante -tuerca a presión TS 8800.806, o -guía de adaptación para compatibilidad PS, ·al perfil horizontal del armario TS ·en armarios y carriles con troquel rectangular de sistema 12,5 x 10,5 mm. Material: -Escuadras: cinc fundido a presión -Piezas de aislamiento: plástico Unidad de envase: 1 juego = 1 ángulo, 1 pieza de aislamiento, 1 tornillo de estanqueidad, 2 tornillos de fijación, 1 tuerca de enclavamiento M6. Código EAN: 4028177092143 Código eCl@ss 4.1: 27188101 Código eCl@ss 5.1: 27189234 Código eCl@ss 6.0: 27189234 Código eCl@ss 7.0: 27189234 Código eCl@ss 8.0: 27189234 Código ETIM 3.0: EC000318 Código ETIM 4.0: EC002625 Código ETIM 5.0: EC002625 Código ETIM 6.0: EC002625
