# Accesorios para armarios Equipamiento interior, Elementos fijación, soporte combinado TS - de Rittal

- Propiedad del archivo: CONSTRUNARIO
- Formato: FIEBDC-3/2012
- Programa: Construnario Versión 3.51
- Fecha de los precios: 07/03/2019
- Divisa: EUR

**TS8800330** u Accesorios para armarios Equipamiento interior, Elementos fijación, soporte combinado TS - de Rittal
RITTAL Accesorios para armarios Equipamiento interior, Elementos fijación, soporte combinado TS Para la fijación del chasis de montaje 23 x 73 mm o los carriles de montaje 23 x 23 mm. Posibilidades de montaje: ·al perfil vertical del armario TS -en retícula de 25 mm -en pasos de 2 mm. Material: Cinc fundido a presión Unidad de envase: 1 juego = 1 soporte combinado, 1 pieza de retención 3 tornillos de chapa 5,5 x 13 mm. Adicionalmente se precisa: -Tuercas deslizantes (recomendamos: M6) -Tornillos cilíndricos con hexágono interior M6 x 12 mm Código EAN: 4028177230958 Código eCl@ss 4.1: 27188101 Código eCl@ss 5.1: 27189234 Código eCl@ss 6.0: 27189234 Código eCl@ss 7.0: 27189234 Código eCl@ss 8.0: 27189234 Código ETIM 3.0: EC000318 Código ETIM 4.0: EC002625 Código ETIM 5.0: EC002625 Código ETIM 6.0: EC002625
