# Accesorios para armarios Equipamiento interior, Elementos fijación, tuercas a presión TS, M6 - de Rittal

- Propiedad del archivo: CONSTRUNARIO
- Formato: FIEBDC-3/2012
- Programa: Construnario Versión 3.51
- Fecha de los precios: 07/03/2019
- Divisa: EUR

**TS8800806** u Accesorios para armarios Equipamiento interior, Elementos fijación, tuercas a presión TS, M6 - de Rittal
RITTAL Accesorios para armarios Equipamiento interior, Elementos fijación, tuercas a presión TS, M6 Rosca métrica para el perfil vertical del armario TS. Para el montaje introducir en la perforación longitudinal y presionar. De esta forma la tuerca ya queda fijada. Con el apriete de la tuerca se arriosta con el perfil generando de forma automática una compensación de potencial. Posibilidades de montaje: ·al perfil vertical del armario TS -con rosca métrica M6 o M8 -la alternativa al tornillo de chapa -adecuada especialmente para conexiones con carga dinámica. Material: Acero inoxidable fundido fino Accesorios para el equipamiento interior Carriles soporte Guías de entrada de cables Guías perfil en C 30/15 Carriles soporte del sistema Carril de montaje TS 25 x 38 mm Accesorios: Tornillo cilíndrico con hexágono interior M6 x 12 o M8 x 12 Código EAN: 4028177381087 Código eCl@ss 4.1: 27188101 Código eCl@ss 5.1: 27189234 Código eCl@ss 6.0: 27189234 Código eCl@ss 7.0: 27189234 Código eCl@ss 8.0: 23110815 Código ETIM 3.0: EC000318 Código ETIM 4.0: EC002358 Código ETIM 5.0: EC002358 Código ETIM 6.0: EC002358
