# Accesorios para armarios Equipamiento interior, Placas montaje 200x150mm - de Rittal

- Propiedad del archivo: CONSTRUNARIO
- Formato: FIEBDC-3/2012
- Programa: Construnario Versión 3.51
- Fecha de los precios: 07/03/2019
- Divisa: EUR

**KL1575700** u Accesorios para armarios Equipamiento interior, Placas montaje 200x150mm - de Rittal
RITTAL Accesorios para armarios Equipamiento interior, Placas montaje 200x150mm para KL y KL-HD Para el equipamiento también en el exterior de la caja. Tornillos de fijación en los accesorios de la caja. Material: Chapa de acero, 2 mm Superficie: Galvanizada Accesorios: Tornillos de carrocería SZ 2487.000 Como alternativa puede utilizarse: Carriles soporte Código EAN: 4028177010468 Código eCl@ss 4.1: 27188101 Código eCl@ss 5.1: 27189231 Código eCl@ss 6.0: 27189231 Código eCl@ss 7.0: 27409216 Código eCl@ss 8.0: 27409216 Código ETIM 3.0: EC000213 Código ETIM 4.0: EC000213 Código ETIM 5.0: EC000213 Código ETIM 6.0: EC000213
