# Pupitres universales TP 600x1300x500 puerta frontal corta - de Rittal

- Propiedad del archivo: CONSTRUNARIO
- Formato: FIEBDC-3/2012
- Programa: Construnario Versión 3.51
- Fecha de los precios: 05/03/2019
- Divisa: EUR

**TP2694500** u Pupitres universales TP 600x1300x500 puerta frontal corta - de Rittal
RITTAL Pupitres universales TP 600x1300x500 puerta frontal corta Material: -Caja: chapa de acero de 1,5 mm -Puertas:chapa de acero de 2,0 mm -Placa de montaje: chapa de acero de 3,0 mm Superficie: -Armario y puertas: imprimación por inmersión, exterior texturizado, pintura estructurada -Placa de montaje y entradas de cables: galvanizadas Color: RAL 7035 Grado de protección: IP 55 según EN 60 529, cumple NEMA 12 -En caso de puerta corta debe montarse el cajón extraíble o el pupitre frontal para mantener el grado de protección Unidad de envase: -Caja con puertas -Placa de montaje -Entradas de cables Atención: Parte superior de la puerta con espárragos a izquierda y derecha para el montaje de listones de montaje perforados verticales SZ 2310.038 y encima perfiles de montaje horizontales SZ 2325.000 Aprobaciones: -UL -CSA -TÜV -Germanischer Lloyd -Russian Maritime Register of Shipping -Lloyds Register of Shipping -VDE Código EAN: 4028177031487 Código eCl@ss 4.1: 27180402 Código eCl@ss 5.1: 27180503 Código eCl@ss 6.0: 27180503 Código eCl@ss 7.0: 27180504 Código eCl@ss 8.0: 27180504 Código ETIM 3.0: EC000784 Código ETIM 4.0: EC000784 Código ETIM 5.0: EC000784 Código ETIM 6.0: EC000784
