# Accesorios para armarios Techo/Fijación mural, Soporte fijación mural de latón - de Rittal

- Propiedad del archivo: CONSTRUNARIO
- Formato: FIEBDC-3/2012
- Programa: Construnario Versión 3.51
- Fecha de los precios: 07/03/2019
- Divisa: EUR

**KL1580000** u Accesorios para armarios Techo/Fijación mural, Soporte fijación mural de latón - de Rittal
RITTAL Accesorios para armarios Techo/Fijación mural, Soporte fijación mural de latón niquelado Para la fijación de cajas KL, EB, BG y cajas EL, así como distribuidores murales DK. Unidad de envase: Incl. material de fijación para montaje a la caja. Atención: Por motivos de seguridad e higiene las cajas de acero inoxidable no disponen de taladros para el soporte de fijación mural Código EAN: 4028177010864 Código eCl@ss 4.1: 27188101 Código eCl@ss 5.1: 27189234 Código eCl@ss 6.0: 27189234 Código eCl@ss 7.0: 27182405 Código eCl@ss 8.0: 27189234 Código ETIM 3.0: EC000744 Código ETIM 4.0: EC002625 Código ETIM 5.0: EC002625 Código ETIM 6.0: EC002625
