# Accesorios para armarios Puertas/Cierres puerta interior, Portaesquemas plástico 415mm - de Rittal

- Propiedad del archivo: CONSTRUNARIO
- Formato: FIEBDC-3/2012
- Programa: Construnario Versión 3.51
- Fecha de los precios: 07/03/2019
- Divisa: EUR

**SZ2514600** u Accesorios para armarios Puertas/Cierres puerta interior, Portaesquemas plástico 415mm - de Rittal
RITTAL Accesorios para armarios Puertas/Cierres puerta interior, Portaesquemas plástico 415mm para AE Posibilidades de montaje, ver tabla ·B = atornillado por ambos lados al listón perforado de la puerta ·E = atornillado por un lado, el otro lado adherido o completamente adherido Unidad de envase: -2 soportes con cinta adhesiva de dos caras -Cristal acrílico -Material de fijación Atención: La lámina de cristal acrílico puede cortarse a la medida deseada para puertas más pequeñas Código EAN: 4028177323797 Código eCl@ss 4.1: 27188101 Código eCl@ss 5.1: 27189236 Código eCl@ss 6.0: 27189236 Código eCl@ss 7.0: 27189267 Código eCl@ss 8.0: 27189267 Código ETIM 3.0: EC000317 Código ETIM 4.0: EC000317 Código ETIM 5.0: EC000317 Código ETIM 6.0: EC000317
