# Accesorios para armarios Puertas/Cierres bisagras, Extractor de pasadores - de Rittal

- Propiedad del archivo: CONSTRUNARIO
- Formato: FIEBDC-3/2012
- Programa: Construnario Versión 3.51
- Fecha de los precios: 07/03/2019
- Divisa: EUR

**SZ2432000** u Accesorios para armarios Puertas/Cierres bisagras, Extractor de pasadores - de Rittal
RITTAL Accesorios para armarios Puertas/Cierres bisagras, Extractor de pasadores de bisagra Para extraer los pasadores de forma sencilla y segura. Para armarios AE/CM Código EAN: 4028177022966 Código eCl@ss 4.1: 27188101 Código eCl@ss 5.1: 27189237 Código eCl@ss 6.0: 27189237 Código eCl@ss 7.0: 27409219 Código eCl@ss 8.0: 21041501 Código ETIM 3.0: EC000747 Código ETIM 4.0: EC002110 Código ETIM 5.0: EC002110 Código ETIM 6.0: EC002110
