# Accesorios para armarios Puertas/Cierres bisagras 180º, TS8, niquelado mate - de Rittal

- Propiedad del archivo: CONSTRUNARIO
- Formato: FIEBDC-3/2012
- Programa: Construnario Versión 3.51
- Fecha de los precios: 07/03/2019
- Divisa: EUR

**TSE8701180** u Accesorios para armarios Puertas/Cierres bisagras 180º, TS8, niquelado mate - de Rittal
RITTAL Accesorios para armarios Puertas/Cierres bisagras 180º, TS8, niquelado mate Unidad de envase: Incl. material de fijación Adicionalmente se precisa: 1) Piezas de cierre para marco TS 8800.040 Material: Cinc fundido a presión Código EAN: 4028177300057 Código eCl@ss 4.1: 27188101 Código eCl@ss 5.1: 27189237 Código eCl@ss 6.0: 27189237 Código eCl@ss 7.0: 27409219 Código eCl@ss 8.0: 27409219 Código ETIM 3.0: EC000747 Código ETIM 4.0: EC001167 Código ETIM 5.0: EC001167 Código ETIM 6.0: EC001167
