# Sistema de pie completo pantalla para pie - de Rittal

- Propiedad del archivo: CONSTRUNARIO
- Formato: FIEBDC-3/2012
- Programa: Construnario Versión 3.51
- Fecha de los precios: 05/03/2019
- Divisa: EUR

**CPT6144100** u Sistema de pie completo pantalla para pie - de Rittal
RITTAL Sistema de pie completo pantalla para pie El sistema adecuado para cada aplicación: ·Ejecución fija o móvil ·Diferentes variantes de diseño ·Capacidad de carga de 15-50 kg ·Protección segura de la gestión de cableados Color: RAL 7035 Accesorios tapa Material: Aluminio fundido Unidad de envase: Incl. accesorios de fijación para el atornillado entre los pies delante o detrás Código EAN: 4028177205963 Código eCl@ss 4.1: 27188101 Código eCl@ss 5.1: 27182601 Código eCl@ss 6.0: 27182601 Código eCl@ss 7.0: 27189271 Código eCl@ss 8.0: 27189271 Código ETIM 3.0: EC000721 Código ETIM 4.0: EC002535 Código ETIM 5.0: EC002535 Código ETIM 6.0: EC002535
