# Estera filtrante para chiller Blue e+ (caja invertidor) - de Rittal

- Propiedad del archivo: CONSTRUNARIO
- Formato: FIEBDC-3/2012
- Programa: Construnario VersiĆ³n 3.51
- Fecha de los precios: 21/03/2019
- Divisa: EUR

**SK3285940** u Estera filtrante para chiller Blue e+ (caja invertidor) - de Rittal
Filtro de fuelle plano para chillers Blue e+ de poliĆ©ster con marco envolvente y fijaciones en V frontales.
