# Filtro metálico - de Rittal

- Propiedad del archivo: CONSTRUNARIO
- Formato: FIEBDC-3/2012
- Programa: Construnario Versión 3.51
- Fecha de los precios: 21/03/2019
- Divisa: EUR

**SK3285930** u Filtro metálico - de Rittal
Para refrigeradores, puerta clima/puerta perfil, intercambiador de calor aire/aire y chiller.
