# Accesorios para armarios Puertas/Cierres Sistemas cierre, empuñadura bombín pulsador cilindro medio - de Rittal

- Propiedad del archivo: CONSTRUNARIO
- Formato: FIEBDC-3/2012
- Programa: Construnario Versión 3.51
- Fecha de los precios: 07/03/2019
- Divisa: EUR

**SZ2468000** u Accesorios para armarios Puertas/Cierres Sistemas cierre, empuñadura bombín pulsador cilindro medio - de Rittal
RITTAL Accesorios para armarios Puertas/Cierres Sistemas cierre, empuñadura bombín pulsador cilindro medio Bombines de cierre para montaje en la empuñadura Confort, Confort Mini, Ergoform-S estándar, empuñadura con palanca basculante Código EAN: 4028177024427 Código eCl@ss 4.1: 27188101 Código eCl@ss 5.1: 27189256 Código eCl@ss 6.0: 27189256 Código eCl@ss 7.0: 27409218 Código eCl@ss 8.0: 27409218 Código ETIM 3.0: EC000327 Código ETIM 4.0: EC000743 Código ETIM 5.0: EC000743 Código ETIM 6.0: EC000743
