# Accesorios para armarios Paredes, De separación/estancas para DK-TS 2000x1000mm - de Rittal

- Propiedad del archivo: CONSTRUNARIO
- Formato: FIEBDC-3/2012
- Programa: Construnario Versión 3.51
- Fecha de los precios: 18/03/2019
- Divisa: EUR

**LZ7831723** u Accesorios para armarios Paredes, De separación/estancas para DK-TS 2000x1000mm - de Rittal
RITTAL Accesorios para armarios Paredes, De separación/estancas para DK-TS 2000x1000mm Hacia el módulo, colgada entre dos armarios TS 8. Con 3 taladros Ø 40 mm en los 4 cantos para la entrada de mazos de cables, tuberías, etc. Los taladros pueden cerrarse con las boquillas escalonadas adjuntas. Para la entrada de cables simplemente cortar la boquilla escalonada según la sección deseada. Material: -Pared estanca: Chapa de acero -Boquilla escalonada: Plástico según UL 94-HB Superficie: Pared de separación: galvanizada Unidad de envase: Incl. 12 boquillas escalonadas Ø 40 mm. Atención: Utilizar el estribo de unión TS 8800.490. No puede utilizarse en combinación con una junta de ensamblaje. La junta existente debe retirarse previamente al montaje. Accesorios: Estribo de unión TS 8800.490 Código EAN: 4028177517639 Código eCl@ss 4.1: 27188101 Código eCl@ss 5.1: 27182102 Código eCl@ss 6.0: 27182102 Código eCl@ss 7.0: 27182102 Código eCl@ss 8.0: 27189234 Código ETIM 3.0: EC000746 Código ETIM 4.0: EC002525 Código ETIM 5.0: EC002525 Código ETIM 6.0: EC002625
