# Accesorios para armarios Suelo, zócalo TS Estera filtrante 600mm - de Rittal

- Propiedad del archivo: CONSTRUNARIO
- Formato: FIEBDC-3/2012
- Programa: Construnario Versión 3.51
- Fecha de los precios: 07/03/2019
- Divisa: EUR

**LZ7561500** u Accesorios para armarios Suelo, zócalo TS Estera filtrante 600mm - de Rittal
RITTAL Accesorios para armarios, Suelo zócalo TS Estera filtrante 600mm para ·Elemento de zócalo, con aireación ·Elemento de zócalo, con aireación con pantalla de diseño Para cubrir la pantalla de zócalo en el elemento de zócalo. El marco de fijación se introduce en la pantalla de zócalo detrás de la estera filtrante. Clase de filtro G3 según DIN EN 779. Unidad de envase: Incluye marco de fijación Código EAN: 4028177221284 Código eCl@ss 4.1: 27188101 Código eCl@ss 5.1: 27182092 Código eCl@ss 6.0: 27182092 Código eCl@ss 7.0: 27182003 Código eCl@ss 8.0: 27189272 Código ETIM 3.0: EC000721 Código ETIM 4.0: EC000331 Código ETIM 5.0: EC000331 Código ETIM 6.0: EC000331
