# DET-AC III Master - de Rittal

- Propiedad del archivo: CONSTRUNARIO
- Formato: FIEBDC-3/2012
- Programa: Construnario Versión 3.51
- Fecha de los precios: 07/03/2019
- Divisa: EUR

**GU Projects7338121** u DET-AC III Master - de Rittal
El DET-AC Plus es una instalación compacta de indicación y extinción activa de incendio con sistema de absorción de humo, instalada en una unidad de altura. Código EAN: 4028177699311 Código eCl@ss 4.1: 27188101 Código eCl@ss 5.1: 27189253 Código eCl@ss 6.0: 27189253 Código eCl@ss 7.0: 25010501 Código eCl@ss 8.0: 40040104 Código ETIM 3.0: EC000058 Código ETIM 4.0: EC002685 Código ETIM 5.0: EC002685 Código ETIM 6.0: EC002685
