# Software RCCMD, Licencia única - de Rittal

- Propiedad del archivo: CONSTRUNARIO
- Formato: FIEBDC-3/2012
- Programa: Construnario Versión 3.51
- Fecha de los precios: 07/03/2019
- Divisa: EUR

**Ri7857421** u Software RCCMD, Licencia única - de Rittal
RITTAL Software RCCMD, Licencia única Software para el mando del shutdown del servidor a través de UPS PMC. El software soporta cualquier sistema operativo común y sus versiones (por ej. Windows 7, VISTA, XP, Server 2003/2008, UNIX/LINUX y VMWARE Sphere/ESX Server, CITRIX XEN etc). Se precisa una licencia para cada servidor cuyo apagado se programe dirigido por eventos Código EAN: 4028177473256 Código eCl@ss 4.1: 27188101 Código eCl@ss 5.1: 27189253 Código eCl@ss 6.0: 27189253 Código eCl@ss 7.0: 27242502 Código eCl@ss 8.0: 27242502 Código ETIM 3.0: EC001435 Código ETIM 4.0: EC001416 Código ETIM 5.0: EC001416 Código ETIM 6.0: EC001416
