# Armario poliéster KS con ventana transparente 800x1000x300 RAL7035 s/pm - de Rittal

- Propiedad del archivo: CONSTRUNARIO
- Formato: FIEBDC-3/2012
- Programa: Construnario Versión 3.51
- Fecha de los precios: 20/03/2019
- Divisa: EUR

**KS1479510** u Armario poliéster KS con ventana transparente 800x1000x300 RAL7035 s/pm - de Rittal
RITTAL Armario poliéster KS con ventana transparente 800x1000x300 Material: -Armario y puerta: reforzados con fibra de vidrio, poliéster insaturado GFK. -Junta de poliuretano inyectado. Superficie: -Armario y puerta: sin tratamiento, poliéster tintado. Color: Semejante a RAL 7035. Unidad de envase: -Armario con puerta abisagrada, cerrado en todo el contorno, bombín de doble paletón 3 mm. -Bisagras en armarios de una puerta: a la derecha, intercambiables a izquierda mediante giro del armario. -En armarios de dos puertas, puerta con cierre a la derecha. -Doble junta en el canto superior e inferior de la puerta como listón de protección contra el agua de lluvia integrado. -Perfiles en C laterales para una ajuste en profundidad sin escalonamientos de la placa de montaje. Atención: Una exposición prolongada a rayos UV (luz solar) en combinación con viento y lluvia puede deteriorar el aspecto de la superficie. La protección de los componentes eléctricos instalados no se ve afectada. Si los armarios no pueden protegerse de la radiación UV, recomendamos pintar con una pintura PUR. Temperatura ambiente admisible -30ºC a +75ºC. Aprobaciones: -TÜV. -Germanischer Lloyd. -Russian Maritiem Register of Shipping. -Lloyds Register os Shipping. -Bureau Veritas. -VDE. Código EAN: 4028177534346
