# Latiguillo de conexión acometida de agua de arriba - de Rittal

- Propiedad del archivo: CONSTRUNARIO
- Formato: FIEBDC-3/2012
- Programa: Construnario Versión 3.51
- Fecha de los precios: 07/03/2019
- Divisa: EUR

**Ri3311040** u Latiguillo de conexión acometida de agua de arriba - de Rittal
RITTAL Liquid Cooling Package, Latiguillo de conexión acometida de agua de arriba Latiguillo de conexión flexible con posibilidad de cortar, incl. tuerca de racor en ambos extremos para la conexión del LCP a una tubería fija Código EAN: 4028177663725 Código eCl@ss 4.1: 27180704 Código eCl@ss 5.1: 27180712 Código eCl@ss 6.0: 27180712 Código eCl@ss 7.0: 27180712 Código eCl@ss 8.0: 27180712 Código ETIM 3.0: EC000855 Código ETIM 4.0: EC002515 Código ETIM 5.0: EC002515 Código ETIM 6.0: EC002515
