# LCP Inline DX, 12kW, 300x2000x1200 - de Rittal

- Propiedad del archivo: CONSTRUNARIO
- Formato: FIEBDC-3/2012
- Programa: Construnario Versión 3.51
- Fecha de los precios: 07/03/2019
- Divisa: EUR

**Ri3311440** u LCP Inline DX, 12kW, 300x2000x1200 - de Rittal
Refrigeración basada en serie en combinación con racks TI abiertos/perforados. Adaptación continuada de la potencia de refrigeración mediante uso de compresor en el LCP Inline DX (evaporador). Para el funcionamiento del aparato se precisa un condensador externo. Código EAN: 4028177691346 Código eCl@ss 4.1: 27180704 Código eCl@ss 5.1: 27180712 Código eCl@ss 6.0: 27180712 Código eCl@ss 7.0: 27180712 Código eCl@ss 8.0: 27180712 Código ETIM 3.0: EC000855 Código ETIM 4.0: EC002515 Código ETIM 5.0: EC002515 Código ETIM 6.0: EC002515
